# Muster-Leistungsbeschreibung
Leistungsbeschreibung (GAEB 90, DA81)
Währung: EUR

## Melkstand - Schnelle Sanierung
Datum: 20.10.25

### Titel 00001 Positionen

*Hinweis*
Hinweise zur Muster-Leistungsbeschreibung

Wir weisen darauf hin, dass diese
Muster-Leistungsbeschreibung einen Leitfaden in
Form von Textbausteinen darstellt.
Tatsächliche Objektdaten waren nicht bekannt und
sind in dieser Muster-Leistungsbeschreibung nicht
berücksichtigt worden.

Mit Verwendung der angeführten Textbausteine ist
der Anwender / Planer verpflichtet, eine Prüfung
der jeweiligen Gegebenheiten vor Ort
durchzuführen, sowie anderweitige besondere
Bestimmungen oder Vorschriften, bauaufsichtliche
oder statische Gegebenheiten zu berücksichtigen.

Die Muster-Leistungsbeschreibung ist von dem
Anwender / Planer nach der Untersuchung des Objektes /
Bauzustandsanalyse an die tatsächlichen
Objektgegebenheiten anzupassen.

Mit der Übermittlung dieser
Muster-Leistungsbeschreibung
ist keine Projektberatung verbunden.

Das aufzubringende Produktsystem
ist durchgängig mit den vom Systemhersteller
vorgesehenen Systemkomponenten auszuführen.

Der Ausführende hat bei der Verarbeitung der
Produkte grundsätzlich die Ausführungsanweisungen
und/oder Vorgaben der jeweiligen aktuellen technischen
Merkblätter des Herstellers zu beachten.

**00001.0001 Untergrunduntersuchung und -prüfung**
Zur Untersuchung sind u.a. durchzuführen:

a) visuell, auf Verschmutzungen, Absandungen und
Risse
b) Abklopfen auf Hohlstellen und Gefügelockerungen
c) Messen der Druck- und Haftzugfestigkeiten
d) Messen des Feuchtigkeitsgehaltes

Zusätzliche Arbeiten, wie z. B. das Ausbessern von
Fehl- und Schadstellen, beschädigten Kanten, das
Verfüllen von Rissen im Untergrund oder das
Arbeiten unter erschwerten Bedingungen
(Hindernisse, Nachtarbeit etc.) sind vor Beginn
der Arbeiten durch das ausführende Unternehmen vor
Ort zu beurteilen und ggfs. in das Angebot mit
aufzunehmen.
Einheit: m2

**00001.0002 Untergrundvorbehandlung mit geeigneten Mitteln**
Untergrundvorbehandlung mit geeigneten
Mitteln zur Erzielung eines sauberen und
tragfähigen Untergrundes,
frei von haftungsmindernden Schichten.
Mittels Industriestaubsauger ist der
Untergrund staubfrei herzustellen. Der
Untergrund muss nach der
Untergrundvorbehandlung zur
Beschichtung geeignet sein.
Einheit: m2

**00001.0003 Grundieren mit einem untergrundtoleranten 2K EP-Bindemittel (ACC)**
Grundieren der vorbereiteten, sauberen
und saugfähigen Beton- bzw.
Estrichflächen bis zur Sättigung mit
Epoxy MT 100, einem transparenten,
mechanisch belastbaren, untergrundtoleranten,
zweikomponentigen Epoxydharz, unter anteiliger
Zugabe von ACC H, einem lösemittelfreien,
aminischen Beschleuniger. Das Material wird in
geeigneter Weise, z. B. mit einem Gummischieber
auf der Fläche verteilt und sofort im Anschluss
mit einem Farbroller sorgfältig in den
Untergrund eingearbeitet.

Das beschleunigte System kann
ungefüllt oder gefüllt (bis zu einem
maximalen Füllgrad von bis zu 1:1
nach Gewichtsteilen mit geeign.
Füllstoffen appliziert werden.

Je nach Anwendungsfall kann die noch frische
Grundierung gezielt oder ggfs. Im Überschuss
abgestreut werden.

Verbrauch:
mind. 0,4 kg/m² Remmers MT 100 <0936>
anteilig 2% (hier:) 8 g/m² Remmers ACC H <1295>
ca. 2-3 kg/m² Remmers Quarz 07/12 DF <4407>
Einheit: m2

*Hinweis*
Beschichtungspause/Melkdurchgang

**00001.0004 Intensive Untergrundreinigung zwischen Melkintervallen**
Untergrundreinigung nach Melkintervall

Untergrundvorbehandlung des vorhandenen Untergrundes
bzw. der grundierten Betonflächen  mittels Heissdampf-
Hochdruckreiniger zur sorgfältigen Reinigung vor
Wiederaufnahme
des folgenden Arbeitsganges.
Anschließend wird das Restwasser mit einem
Nass-Trockensauger abgesaugt und die Fläche in der
Oberfläche thermisch getrocknet.
Einheit: m2

**00001.0005 Herstellen einer Einstreuschicht mit QP 100/SBL DF, MV 1:0,5**
Das mit Selectmix SBL gefüllte Material QP 100, MV
1:0,5 nach Gew.-Teilen, auf die vorbereitete und
sorgfältig getrocknete
Fläche geben und mit einer geeigneten Zahnkelle/
Zahnrakel verteilen. Sofort zwingend mit einer
Stachelwalze nacharbeiten.Die noch frische
Basisschicht unmittelbar mit geeignetem
Einstreumaterial im Überschuss einstreuen.

Basisschicht für Einstreubeläge
Das bis zu 1 : 1 nach Gew.-Teilen gefüllte Material
auf die vorbereitete Fläche geben und mit einer
geeigneten Zahnkelle/ Zahnrakel verteilen.

Sofort zwingend mit einer Stachelwalze nacharbeiten.

Die noch frische Basisschicht unmittelbar mit
geeignetem Einstreumaterial im Überschuss einstreuen.

Verbrauch

ca. 1,20 kg/m² Bindemittel und
ca. 0,60 kg/m² Selectmix SBL DF

Verbrauch:
Verbrauch je mm:
mind. 1,20 kg/m² Remmers QP 100 <6890>
ca. 0,60 kg/m² Remmers Seletmix SBL DF<6751>
Einheit: m2

**00001.0006 Vollsatte Einstreuung mit Quarz 07/12**
Nach entsprechender Liegezeit
(temperaturabhängig) wird die noch
frische Schicht vollsatt abgestreut mit
Remmers Quarz 07/12 DF. Nach Erhärten
wird der nicht eingebundene
Überschuss mittels hartem Besen
entfernt.

Verbrauch:
ca. 4,0- 6,0 kg/m² Remmers Quarz 07/12 DF
<4407>
Einheit: m2

**00001.0007 Kopfversiegelung mit QP Color aufQuarzsand 07/12**
Nach Erhärten den nicht eingebundenen Überschuss
entfernen.  Das Material, Remmers QP Color, auf
die vorbereitete Fläche geben, mit einem
Gummischieber gleichmäßig verteilen und
anschließend mittels geeigneter
Epoxy-Rolle im Kreuzgang nachrollen.

Verbrauch:
mind. 0,90-1,10 kg/m² Remmers QP Color <6891>
(Farbe nach Wahl des AG)
Einheit: m2

*Hinweis*
Hinweis zu raumklimatischen Bedingungen
bei Innenabdichtungssystemen

Um die objektspezifischen Anforderungen
an die Raumnutzung zu erreichen und
Kondensatbildung zu vermeiden,
sind geeignete raumklimatische Bedingungen
erforderlich.

Der Wärmeschutz, die Beheizung und
die Belüftung/Entfeuchtung der Räume müssen
im Einzelfall geplant, ausgeführt und
durch den Nutzer praktiziert werden.

Ungünstige raumklimatische Bedingungen sind
zu vermeiden. Ggf. sind zusätzliche Maßnahmen,
wie z.B. die Installation geeigneter
Lüftungsanlagen notwendig.

**00001.0008 Grundierung mit einem transp., LM-freien 3K Hybrid-Bindemittel (QP)**
Liefern und Herstellen einer schnellen, nicht
pigmentierten Grundierung, Remmers QP Primer,
einem schnell aushärtenden 3-K-Produkt, bei
gleichzeitig langer Verarbeitungsdauer. Die
Verarbeitung ist fachkundigen, gewerblichen
Verarbeitern vorbehalten.

Grundierung
Das Material satt auf die Fläche geben. Mit
geeigneten Mitteln, z.B. einem Gummischieber,
verteilen und anschließend mit einer Epoxy-Rolle
nachrollen, Dabei ist darauf zu achten, dass die
Oberflächenporen des Untergrundes vollständig
gefüllt werden. Gegebenenfalls ist eine mehrlagige
Applikationnotwendig.

Eigenschaften
Schnelle Durchhärtung bei langer Verarbeitungszeit
Durchhärtung ab +3 °C

Als Grundierung ohne Abstreuung unter Remmers PU-,
QP- und EP-Beschichtungen geeignet.

Anforderungen an den Untergrund
Der Untergrund muss tragfähig, formstabil, fest,
frei von losen Teilen, Staub, Ölen, Fetten,
Gummiabrieb und sonstigen trennend wirkenden
Substanzen sein.

Verbrauch:
ca. 0,30 - 0,50 kg/m² Remmers QP Primer <6930>
(je nach Untergrund)
Einheit: m2

**00001.0009 Porenverschluß mit einem transp. 3K Hybrid-Bindemittel (QP)**
Liefern und Herstellen einer schnelles nicht
pigmentierten Porenverschluß mit Remmers QP
Primer, einem schnell aushärtenden 3-K-Produkt,
beigleichzeitig langer Verarbeitungsdauer. Die
Verarbeitung ist fachkundigen, gewerblichen
Verarbeitern vorbehalten.

Das Material satt auf die Fläche geben. Mit
geeigneten Mitteln, z.B. einem Gummischieber,
verteilen und anschließend mit einer Epoxy-Rolle
nachrollen, Dabei ist darauf zu achten, dass die
Oberflächenporen des Untergrundes vollständig
gefüllt werden.

Gegebenenfalls ist eine mehrlagige Applikation
notwendig.

Verbrauch:
Verbrauch je Arbeitsgang:
 ca. 0,30 - 0,50 kg/m² Remmers QP Primer <6930>
(je nach Untergrund)
Einheit: m2
